# Sistema de control centralitzat

- Propietat de l'arxiu: CYPE INGENIEROS, S.A.
- Format: FIEBDC-3/2002
- Divisa: EUR
- Costos indirectes: 3.00 %
- IVA: 21.00 %

## I Instal·lacions

### IB Sistemes de climatització

#### IBR Sistema MRV (Haier)

**IBR530** U Sistema de control centralitzat.
Control centralitzat, per a un màxim de 800 unitats interiors d'aire condicionat de la gamma MRV i 128 unitats interiors d'aire condicionat de la gamma Comercial, model HC-LA1CDBT "HAIER", amb pantalla tàctil TFT LCD de 12,5" retroil·luminada amb vista en planta de la instal·lació, possibilitat de control via web, enviament d'alarmes per correu electrònic i programador diari i setmanal, passarel·la de comunicacions, per a un màxim de 128 unitats interiors d'aire condicionat, per a la comunicació d'el control centralitzat HC-LA1CDBT amb les unitats interiors, model HA-MA1ADB.
Criteri de valoració econòmica: El preu no inclou la canalització ni el cablejat elèctric d'alimentació.
Inclou: Replanteig. Col·locació i fixació. Col·locació i fixació dels accessoris. Connexionat.
Criteri d'amidament de projecte: Nombre d'unitats previstes, segons documentació gràfica de Projecte.
Criteri de mesura d'obra: Es mesurarà el nombre d'unitats realment executades segons especificacions de Projecte.

| Codi | Ut | Descripció | Rendiment | Preu | Import |
|---|---|---|---|---|---|
| mt42hai572a | U | Control centralitzat, per a un màxim de 800 unitats interiors d'aire condicionat de la gamma MRV i 128 unitats interiors d'aire condicionat de la gamma Comercial, model HC-LA1CDBT "HAIER", amb pantalla tàctil TFT LCD de 12,5" retroil·luminada amb vista en planta de la instal·lació, possibilitat de control via web, enviament d'alarmes per correu electrònic i programador diari i setmanal. (material) | 1.000 | 8500.00 | 8500.00 |
| mt42hai573a | U | Passarel·la de comunicacions, per a un màxim de 128 unitats interiors d'aire condicionat, per a la comunicació d'el control centralitzat HC-LA1CDBT amb les unitats interiors, model HA-MA1ADB "HAIER". (material) | 1.000 | 600.00 | 600.00 |
| mo005 | h | Oficial 1ª instal·lador de climatització. (mà d'obra) | 1.199 | 28.39 | 34.04 |
| mo104 | h | Ajudant instal·lador de climatització. (mà d'obra) | 1.199 | 24.43 | 29.29 |
| % | % | Costos directes complementaris | 2 % | 9163.33 | 183.27 |
|  |  | Costos directes |  |  | 9346.60 |
